# Placa ciega, referencia 116.069.FW.1 de Geberit de acero inoxidable para sistema de descarga para urinarios - de Geberit

- Propiedad del archivo: CONSTRUNARIO
- Formato: FIEBDC-3/2012
- Programa: Construnario Versión 3.51
- Fecha de los precios: 14/03/2024
- Divisa: EUR

**116069FW1** u Placa ciega, referencia 116.069.FW.1 de Geberit de acero inoxidable para sistema de descarga para urinarios - de Geberit
Precio: 106.30
Aplicación: • Para tapar el registro del juego de instalación para cajas universales Hy Tronica para descarga de urinarios en caso de funcionamiento sin agua. • Para el posterior reajuste del funcionamiento sin agua al funcionamiento con descarga. Código EAN: 4025416530541
