# Adaptador para sifón, referencia 116.058.00.1 de Geberit para urinarios Preda, Selva y Tamina - de Geberit

- Propiedad del archivo: CONSTRUNARIO
- Formato: FIEBDC-3/2012
- Programa: Construnario Versión 3.51
- Fecha de los precios: 14/03/2024
- Divisa: EUR

**116058001** u Adaptador para sifón, referencia 116.058.00.1 de Geberit para urinarios Preda, Selva y Tamina - de Geberit
Precio: 26.80
Aplicación: • Para la fijación de sifones híbridos de Geberit para urinarios. • Para urinarios Geberit Preda. • Para urinarios Geberit Selva. Código EAN: 4025416574347
