# Tamiz para urinarios Preda y Selva, referencia 116.059.00.1 de Geberit - de Geberit

- Propiedad del archivo: CONSTRUNARIO
- Formato: FIEBDC-3/2012
- Programa: Construnario Versión 3.51
- Fecha de los precios: 14/03/2024
- Divisa: EUR

**116059001** u Tamiz para urinarios Preda y Selva, referencia 116.059.00.1 de Geberit - de Geberit
Precio: 26.80
Aplicación: • Para proteger de la suciedad los sifones híbridos de Geberit. • Para urinarios Geberit Preda. • Para urinarios Geberit Selva. Código EAN: 4025416574392
