# Tamiz de desagüe, referencia 116.067.00.1 de Geberit para adaptador de sifón d103–125 - de Geberit

- Propiedad del archivo: CONSTRUNARIO
- Formato: FIEBDC-3/2012
- Programa: Construnario Versión 3.51
- Fecha de los precios: 14/03/2024
- Divisa: EUR

**116067001** u Tamiz de desagüe, referencia 116.067.00.1 de Geberit para adaptador de sifón d103–125 - de Geberit
Precio: 26.80
Aplicación: • Para el adaptador de sifón Geberit para urinarios de ø 103-125 mm. • Para proteger de la suciedad los sifones para urinario. Código EAN: 4025416530855
