# Adaptador de sifón d125, referencia 116.062.00.1 de Geberit, para urinarios - de Geberit

- Propiedad del archivo: CONSTRUNARIO
- Formato: FIEBDC-3/2012
- Programa: Construnario Versión 3.51
- Fecha de los precios: 14/03/2024
- Divisa: EUR

**116062001** u Adaptador de sifón d125, referencia 116.062.00.1 de Geberit, para urinarios - de Geberit
Precio: 49.80
Aplicación: • Para urinarios sin agua • Para la fijación del sifón híbrido de Geberit en urinarios de Laufen, tipo Lema, con sifón antiolores de ø 125 mm. Código EAN: 4025416530633
