# Boquilla de aspiración, referencia 116.065.00.1 de Geberit para adaptador de sifón - de Geberit

- Propiedad del archivo: CONSTRUNARIO
- Formato: FIEBDC-3/2012
- Programa: Construnario Versión 3.51
- Fecha de los precios: 14/03/2024
- Divisa: EUR

**116065001** u Boquilla de aspiración, referencia 116.065.00.1 de Geberit para adaptador de sifón - de Geberit
Precio: 20.10
Aplicación: • Para el adaptador de sifón Geberit para urinarios de ø 103-125 mm. • Para el montaje en adaptadores de sifón Geberit para urinarios. Código EAN: 4025416551225
