# Sifón híbrido, referencia 116.066.00.1 de Geberit para urinarios - de Geberit

- Propiedad del archivo: CONSTRUNARIO
- Formato: FIEBDC-3/2012
- Programa: Construnario Versión 3.51
- Fecha de los precios: 14/03/2024
- Divisa: EUR

**116066001** u Sifón híbrido, referencia 116.066.00.1 de Geberit para urinarios - de Geberit
Precio: 26.80
Aplicación: • Para urinarios sin agua. • Para urinarios con un volumen de descarga < 0,5 litros. • Para urinarios híbridos. • Para urinarios Geberit Preda. • Para urinarios Geberit Selva. Código EAN: 4025416530824
