# Tamiz de desagüe Geberit para urinarios Preda, Selva y Tamina: Cepillado - de Geberit

- Propiedad del archivo: CONSTRUNARIO
- Formato: FIEBDC-3/2012
- Programa: Construnario Versión 3.51
- Fecha de los precios: 14/03/2024
- Divisa: EUR

| Código | Ud | Descripción | Precio |
|---|---|---|---|
| 116059SN1 | u | Tamiz de desagüe Geberit para urinarios Preda, Selva y Tamina: Cepillado - de Geberit | 80.10 |
