# Cajetín premontaje Geberit para sistema de descarga para urinarios - de Geberit

- Propiedad del archivo: CONSTRUNARIO
- Formato: FIEBDC-3/2012
- Programa: Construnario Versión 3.51
- Fecha de los precios: 14/03/2024
- Divisa: EUR

| Código | Ud | Descripción | Precio |
|---|---|---|---|
| 115832001 | u | Cajetín premontaje Geberit para sistema de descarga para urinarios - de Geberit | 15.50 |
