# Juego de conversión Geberit para sistema de descarga para urinarios electrónico, servicio de red - de Geberit

- Propiedad del archivo: CONSTRUNARIO
- Formato: FIEBDC-3/2012
- Programa: Construnario Versión 3.51
- Fecha de los precios: 14/03/2024
- Divisa: EUR

| Código | Ud | Descripción | Precio |
|---|---|---|---|
| 115848001 | u | Juego de conversión Geberit para sistema de descarga para urinarios electrónico, servicio de red - de Geberit | 450.60 |
