# Válvula de descarga para urinario Geberit, con accionamiento de descarga electrónico, servicio a batería, montaje visto - de Geberit

- Propiedad del archivo: CONSTRUNARIO
- Formato: FIEBDC-3/2012
- Programa: Construnario Versión 3.51
- Fecha de los precios: 14/03/2024
- Divisa: EUR

**115805215** Válvula de descarga para urinario Geberit, con accionamiento de descarga electrónico, servicio a batería, montaje visto - de Geberit
Precio: 458.20
Sistema de descarga para urinarios
