# Juego de montaje mural, referencia 116.451.00.1 de Geberit para unidad de generador - de Geberit

- Propiedad del archivo: CONSTRUNARIO
- Formato: FIEBDC-3/2012
- Programa: Construnario Versión 3.51
- Fecha de los precios: 14/03/2024
- Divisa: EUR

**116451001** u Juego de montaje mural, referencia 116.451.00.1 de Geberit para unidad de generador - de Geberit
Precio: 92.90
Aplicación: • Para el montaje a pared del generador ecológico. Suministro: • Escuadra de fijación. • Adaptador. • Latiguillo R 3/8". • Material de fijación. Código EAN: 4025416149682
