# Juego de conversión generador, referencia 116.450.00.1 de Geberit, para grifos electrónico Geberit para lavabos - de Geberit

- Propiedad del archivo: CONSTRUNARIO
- Formato: FIEBDC-3/2012
- Programa: Construnario Versión 3.51
- Fecha de los precios: 14/03/2024
- Divisa: EUR

**116450001** u Juego de conversión generador, referencia 116.450.00.1 de Geberit, para grifos electrónico Geberit para lavabos - de Geberit
Precio: 357.10
Aplicación: • Para la conversión de la alimentación de grifos electrónicos Geberit 185/186 mediante generador ecológico. • Para la instalación con grifos electrónicos Geberit 185/186 con agua fría, caliente o premezclada. • No adecuado para flujos < 3 l/min. Características: • Alimentación eléctrica proveniente del generador y una batería recargable. • Generador de energía autónomo. • Usando el grifo una media de 20 veces al día durante al menos 4 s. el grifo funciona de forma autónoma. Suministro: • Generador • Adaptador de red para ahorro de energía. • Adaptador para llave de escuadra 3/8". • Latiguillo R 3/8". • Filtro. Código EAN: 4025416149699
