# Cargador de batería, referencia 116.452.00.1 de Geberit - de Geberit

- Propiedad del archivo: CONSTRUNARIO
- Formato: FIEBDC-3/2012
- Programa: Construnario Versión 3.51
- Fecha de los precios: 14/03/2024
- Divisa: EUR

**116452001** u Cargador de batería, referencia 116.452.00.1 de Geberit - de Geberit
Precio: 519.80
Aplicación: • Para cargar la unidad de generador. • Para el análisis de errores en caso de grifo electrónico y unidad de generador. Código EAN: 4025416149651
