# Aireador, referencia 243.635.00.1 de Geberit para lavabos: Caudal'=5.0l/min, Modelo'=Orientable - de Geberit

- Propiedad del archivo: CONSTRUNARIO
- Formato: FIEBDC-3/2012
- Programa: Construnario Versión 3.51
- Fecha de los precios: 14/03/2024
- Divisa: EUR

**243635001** u Aireador, referencia 243.635.00.1 de Geberit para lavabos: Caudal'=5.0l/min, Modelo'=Orientable - de Geberit
Precio: 10.20
Para grifos electrónicos Geberit Piave y Brenta
