# Aireador Geberit para grifos electrónicos series 6x, 8x y 18x para lavabos: Cromado brillante, Caudal'=1.9l/min, Modelo'=Rígido - de Geberit

- Propiedad del archivo: CONSTRUNARIO
- Formato: FIEBDC-3/2012
- Programa: Construnario Versión 3.51
- Fecha de los precios: 14/03/2024
- Divisa: EUR

| Código | Ud | Descripción | Precio |
|---|---|---|---|
| 242645211 | u | Aireador Geberit para grifos electrónicos series 6x, 8x y 18x para lavabos: Cromado brillante, Caudal'=1.9l/min, Modelo'=Rígido - de Geberit | 27.80 |
