# Aireador Geberit para grifos electrónicos serie 6x para lavabos, para baja presión: Cromado brillante - de Geberit

- Propiedad del archivo: CONSTRUNARIO
- Formato: FIEBDC-3/2012
- Programa: Construnario Versión 3.51
- Fecha de los precios: 14/03/2024
- Divisa: EUR

| Código | Ud | Descripción | Precio |
|---|---|---|---|
| 241175211 | u | Aireador Geberit para grifos electrónicos serie 6x para lavabos, para baja presión: Cromado brillante - de Geberit | 45.80 |
