# Sifón con tubo de inmersión Geberit para lavabo, modelo compacto, desagüe horizontal: d'=32mm, G'=1 1/4 ", Blanco alpino - de Geberit

- Propiedad del archivo: CONSTRUNARIO
- Formato: FIEBDC-3/2012
- Programa: Construnario Versión 3.51
- Fecha de los precios: 14/03/2024
- Divisa: EUR

**151116111** Sifón con tubo de inmersión Geberit para lavabo, modelo compacto, desagüe horizontal: d'=32mm, G'=1 1/4 ", Blanco alpino - de Geberit
Precio: 50.30
Desagües para lavabos y bidés
