# Sifón con tubo de inmersión Geberit para lavabos, con plafón de válvula y junta de manguito, desagüe horizontal: d'=40mm, G'=1 1/4 - de Geberit

- Propiedad del archivo: CONSTRUNARIO
- Formato: FIEBDC-3/2012
- Programa: Construnario Versión 3.51
- Fecha de los precios: 14/03/2024
- Divisa: EUR

**151025111** Sifón con tubo de inmersión Geberit para lavabos, con plafón de válvula y junta de manguito, desagüe horizontal: d'=40mm, G'=1 1/4 - de Geberit
Precio: 29.50
Desagües para lavabos y bidés
