# Sifón con tubo de inmersión Geberit para lavabos, conexión BSP, salida horizontal: d'=32mm, G'=1 1/4 ", Cromado brillante - de Geberit

- Propiedad del archivo: CONSTRUNARIO
- Formato: FIEBDC-3/2012
- Programa: Construnario Versión 3.51
- Fecha de los precios: 14/03/2024
- Divisa: EUR

**151039211** Sifón con tubo de inmersión Geberit para lavabos, conexión BSP, salida horizontal: d'=32mm, G'=1 1/4 ", Cromado brillante - de Geberit
Precio: 75.80
Desagües para lavabos y bidés
