# Sifón con tubo de inmersión Geberit para lavabos, salida horizontal: Negro mate, d'=32mm - de Geberit

- Propiedad del archivo: CONSTRUNARIO
- Formato: FIEBDC-3/2012
- Programa: Construnario Versión 3.51
- Fecha de los precios: 14/03/2024
- Divisa: EUR

**151034141** Sifón con tubo de inmersión Geberit para lavabos, salida horizontal: Negro mate, d'=32mm - de Geberit
Precio: 50.15
Desagües para lavabos y bidés
