# Sifón botella, referencia 151.035.21.1 de Geberit para lavabos, salida horizontal - cromado brillante, d40 - de Geberit

- Propiedad del archivo: CONSTRUNARIO
- Formato: FIEBDC-3/2012
- Programa: Construnario Versión 3.51
- Fecha de los precios: 14/03/2024
- Divisa: EUR

**151035211** u Sifón botella, referencia 151.035.21.1 de Geberit para lavabos, salida horizontal - cromado brillante, d40 - de Geberit
Precio: 48.70
Aplicación • Para lavabo. Características • Sifón antiolores con pared separadora. • Resistente a la corrosión. • Conexión enchufable en el tubo de desagüe. Suministro incluye • Sifón antiolores. • Tubo de entrada con racor. • Tubo de desagüe con plafón. • Juntas. Código EAN: 4025416706342
