# Sifón curvo, referencia 151.113.11.1 de Geberit para lavabo y bidé, salida horizontal - salida d32 mm - de Geberit

- Propiedad del archivo: CONSTRUNARIO
- Formato: FIEBDC-3/2012
- Programa: Construnario Versión 3.51
- Fecha de los precios: 14/03/2024
- Divisa: EUR

**151113111** u Sifón curvo, referencia 151.113.11.1 de Geberit para lavabo y bidé, salida horizontal - salida d32 mm - de Geberit
Precio: 31.00
Aplicación • Para lavabo. • Para bidé. Características • Sifón tubular. • Sifón antiolores con pared separadora. • Resistente a la corrosión. • Conexión enchufable en el tubo de desagüe. Suministro incluye • Codo de desagüe. • Florón. Código EAN: 4025416016458
