# Sifón curvo, referencia 151.108.11.1 de Geberit para lavabo y bidé, salida horizontal - salida d40 mm blanco alpino - de Geberit

- Propiedad del archivo: CONSTRUNARIO
- Formato: FIEBDC-3/2012
- Programa: Construnario Versión 3.51
- Fecha de los precios: 14/03/2024
- Divisa: EUR

**151108111** u Sifón curvo, referencia 151.108.11.1 de Geberit para lavabo y bidé, salida horizontal - salida d40 mm blanco alpino - de Geberit
Precio: 16.60
Aplicación • Para bidé. • Para lavabo. Características • Sifón tubular. Suministro incluye • Tubo de entrada con racor. • Codo de desagüe. • Plafón. • Junta. Código EAN: 4025416016403
