# Sifón curvo, referencia 152.958.11.1 de Geberit para dos fregaderos, con boquilla de escuadra para manguera, salida horizontal - - de Geberit

- Propiedad del archivo: CONSTRUNARIO
- Formato: FIEBDC-3/2012
- Programa: Construnario Versión 3.51
- Fecha de los precios: 14/03/2024
- Divisa: EUR

**152958111** u Sifón curvo, referencia 152.958.11.1 de Geberit para dos fregaderos, con boquilla de escuadra para manguera, salida horizontal - - de Geberit
Precio: 36.70
Información técnica • Altura de sifón 70 mm • Material Plástico Aplicación: • Para la conexión de fregaderos con 2 senos. Código EAN: 4025416622239
