# Juego de sifón empotrado Geberit para lavabos: d'=40mm, d1'=32mm, Acero inoxidable cepillado - de Geberit

- Propiedad del archivo: CONSTRUNARIO
- Formato: FIEBDC-3/2012
- Programa: Construnario Versión 3.51
- Fecha de los precios: 14/03/2024
- Divisa: EUR

**151127001** Juego de sifón empotrado Geberit para lavabos: d'=40mm, d1'=32mm, Acero inoxidable cepillado - de Geberit
Precio: 132.40
Desagües para lavabos y bidés
