# Juego de sifón empotrado Geberit para lavabos: d'=40mm, d1'=32mm, Blanco alpino - de Geberit

- Propiedad del archivo: CONSTRUNARIO
- Formato: FIEBDC-3/2012
- Programa: Construnario Versión 3.51
- Fecha de los precios: 14/03/2024
- Divisa: EUR

**151126111** Juego de sifón empotrado Geberit para lavabos: d'=40mm, d1'=32mm, Blanco alpino - de Geberit
Precio: 42.00
Desagües para lavabos y bidés
