# Sifón curvo Geberit para lavabos, modelo ahorra espacio, desagüe horizontal: d'=40mm, G'=1 1/2 ", Blanco alpino - de Geberit

- Propiedad del archivo: CONSTRUNARIO
- Formato: FIEBDC-3/2012
- Programa: Construnario Versión 3.51
- Fecha de los precios: 14/03/2024
- Divisa: EUR

**151107111** Sifón curvo Geberit para lavabos, modelo ahorra espacio, desagüe horizontal: d'=40mm, G'=1 1/2 ", Blanco alpino - de Geberit
Precio: 17.00
Desagües para lavabos y bidés
