# Válvula de desagüe Geberit con tubo vertical, para lavabo: G'=1 1/4 " - de Geberit

- Propiedad del archivo: CONSTRUNARIO
- Formato: FIEBDC-3/2012
- Programa: Construnario Versión 3.51
- Fecha de los precios: 14/03/2024
- Divisa: EUR

**240648001** Válvula de desagüe Geberit con tubo vertical, para lavabo: G'=1 1/4 " - de Geberit
Precio: 35.60
Desagües para lavabos y bidés
