# Sifón empotrado, referencia 151.120.21.1 de Geberit para lavabos, con caja de montaje de pared y embellecedor, salida horizontal - de Geberit

- Propiedad del archivo: CONSTRUNARIO
- Formato: FIEBDC-3/2012
- Programa: Construnario Versión 3.51
- Fecha de los precios: 14/03/2024
- Divisa: EUR

**151120211** u Sifón empotrado, referencia 151.120.21.1 de Geberit para lavabos, con caja de montaje de pared y embellecedor, salida horizontal - de Geberit
Precio: 102.00
Información técnica • Altura de sifón 50 mm • Material Plástico Aplicación • Para el montaje empotrado. • Para instalación protegida. • Para una construcción sin barreras. • Para lavabos de hospital. Características • Tapa ciega en plástico. Suministro incluye • Sifón empotrado. • Envolvente. • Tapa ciega. • Codo de conexión ø 32 mm. • Juntas. • Caja de protección. • Material de fijación. Código EAN: 4025416667797
