# Desagüe de bañera Geberit. Mango de accionamiento y entrada de agua, d52, longitud de 26 cm, con embellecedor y manguito de desc - de Geberit

- Propiedad del archivo: CONSTRUNARIO
- Formato: FIEBDC-3/2012
- Programa: Construnario Versión 3.51
- Fecha de los precios: 14/03/2024
- Divisa: EUR

**150712216** u Desagüe de bañera Geberit. Mango de accionamiento y entrada de agua, d52, longitud de 26 cm, con embellecedor y manguito de desc - de Geberit
Precio: 208.30
Propiedades Control de calidad según EN 274-3 Con rebosadero y alimentación de agua Salida de agua orientable Juntas dobles en rebosadero y sumidero Código EAN: 4025410580177
