# Desagüe de bañera Geberit. Mango de accionamiento y entrada de agua, d52, longitud de 73 cm, con embellecedor y manguito de desc - de Geberit

- Propiedad del archivo: CONSTRUNARIO
- Formato: FIEBDC-3/2012
- Programa: Construnario Versión 3.51
- Fecha de los precios: 14/03/2024
- Divisa: EUR

**150713216** u Desagüe de bañera Geberit. Mango de accionamiento y entrada de agua, d52, longitud de 73 cm, con embellecedor y manguito de desc - de Geberit
Precio: 236.50
Propiedades Control de calidad según EN 274-3 Con rebosadero y alimentación de agua Salida de agua orientable Juntas dobles en rebosadero y sumidero Código EAN: 4025410568540
