# Desagüe de bañera Geberit. Accionamiento PushControl, d52, longitud 26 cm, con embellecedor: Cromado brillante, d'=40mm - de Geberit

- Propiedad del archivo: CONSTRUNARIO
- Formato: FIEBDC-3/2012
- Programa: Construnario Versión 3.51
- Fecha de los precios: 14/03/2024
- Divisa: EUR

**150765216** u Desagüe de bañera Geberit. Accionamiento PushControl, d52, longitud 26 cm, con embellecedor: Cromado brillante, d'=40mm - de Geberit
Precio: 102.70
Propiedades Control de calidad según EN 274-3 Con rebosadero y alimentación de agua Salida de agua orientable Juntas dobles en rebosadero y sumidero Código EAN: 4025410602275
