# Desagüe de bañera Geberit. Mango de giro de accionamiento, d52, longitud de 79 cm, con embellecedor, principio de contracorrient - de Geberit

- Propiedad del archivo: CONSTRUNARIO
- Formato: FIEBDC-3/2012
- Programa: Construnario Versión 3.51
- Fecha de los precios: 14/03/2024
- Divisa: EUR

**150825216** u Desagüe de bañera Geberit. Mango de giro de accionamiento, d52, longitud de 79 cm, con embellecedor, principio de contracorrient - de Geberit
Precio: 118.30
Propiedades Control de calidad según EN 274-3 Con rebosadero y alimentación de agua Salida de agua orientable Juntas dobles en rebosadero y sumidero Código EAN: 4025410580184
