# Embellecedor Geberit Split d52, para desagüe de bañera con mango de giro de accionamiento: Cromado brillante - de Geberit

- Propiedad del archivo: CONSTRUNARIO
- Formato: FIEBDC-3/2012
- Programa: Construnario Versión 3.51
- Fecha de los precios: 14/03/2024
- Divisa: EUR

**150300211** Embellecedor Geberit Split d52, para desagüe de bañera con mango de giro de accionamiento: Cromado brillante - de Geberit
Precio: 39.40
Desagües para bañeras
