# Tubo del rebosadero Geberit con conexión auxiliar y junta de manguito: Gris granito - de Geberit

- Propiedad del archivo: CONSTRUNARIO
- Formato: FIEBDC-3/2012
- Programa: Construnario Versión 3.51
- Fecha de los precios: 14/03/2024
- Divisa: EUR

**150245061** Tubo del rebosadero Geberit con conexión auxiliar y junta de manguito: Gris granito - de Geberit
Precio: 13.90
Desagües para bañeras
