# Bastidor, referencia 47.536.00.1 de Geberit Kombifix para ducha, con sifón de pared, para altura de solado en la entrada 65–90 m - de Geberit

- Propiedad del archivo: CONSTRUNARIO
- Formato: FIEBDC-3/2012
- Programa: Construnario Versión 3.51
- Fecha de los precios: 14/03/2024
- Divisa: EUR

**457536001** u Bastidor, referencia 47.536.00.1 de Geberit Kombifix para ducha, con sifón de pared, para altura de solado en la entrada 65–90 m - de Geberit
Precio: 439.90
Aplicación: • Para baños domésticos. • Para la evacuación de agua en duchas de obra a ras de suelo. • Para paredes de obra. • Para la aplicación con impermeabilizaciones combinadas. • Para suelos con un espesor de 65-90 mm. • Para instalación en reforma o con un espesor de suelo muy reducido. Características: • A diferencia de los requisitos de la norma EN 1253, la altura de sifón es solamente de 30 mm. • Altura mínima del solado en el sumidero 65 mm. • Grosor del revoque 5-40 mm. • Grosor alicatado del suelo 2-26 mm. • Grosor alicatado de la pared 2-35 mm. • Elemento de altura ajustable. • Nivel de impermeabilización ajustable para unas conexiones estancas sin tensiones. • Conexión de evacuación de agua residual a la izquierda o a la derecha. • Tela laminada de impermeabilización premontada, 10 cm para la conexión de sistemas de impermeabilización. • Altura de entrada del sifón antiolores ajustable. Código EAN: 4025416289036
