# Embellecedor, referencia 154.337.FW.1 de Geberit. Para sifón de pared, tapa de plástico - de Geberit

- Propiedad del archivo: CONSTRUNARIO
- Formato: FIEBDC-3/2012
- Programa: Construnario Versión 3.51
- Fecha de los precios: 14/03/2024
- Divisa: EUR

**154337FW1** u Embellecedor, referencia 154.337.FW.1 de Geberit. Para sifón de pared, tapa de plástico - de Geberit
Precio: 179.50
Aplicación: • Para bastidores para ducha Geberit a partir de abril de 2014. Características: • Extraíble para la limpieza. • Atornillable. Suministro: • Tapa. • Filtro anticabello. • Llave Allen. • Material de fijación. Código EAN: 4025416289166
