# Embellecedor, referencia 154.335.21.1 de Geberit para sifón de pared, tapa de plástico - cromado brillante - de Geberit

- Propiedad del archivo: CONSTRUNARIO
- Formato: FIEBDC-3/2012
- Programa: Construnario Versión 3.51
- Fecha de los precios: 14/03/2024
- Divisa: EUR

**154335211** u Embellecedor, referencia 154.335.21.1 de Geberit para sifón de pared, tapa de plástico - cromado brillante - de Geberit
Precio: 114.90
Aplicación: • Para bastidores para ducha Geberit a partir de abril de 2014. Características: • Extraíble para la limpieza. Suministro: • Tapa. • Filtro anticabello. • Llave Allen. Código EAN: 4025416289111
