# Embellecedor Geberit para sifón de pared, tapa de plástico: Negro mate - de Geberit

- Propiedad del archivo: CONSTRUNARIO
- Formato: FIEBDC-3/2012
- Programa: Construnario Versión 3.51
- Fecha de los precios: 14/03/2024
- Divisa: EUR

**154335141** Embellecedor Geberit para sifón de pared, tapa de plástico: Negro mate - de Geberit
Precio: 104.30
Canales de ducha
