# Juego de instalación Geberit para canales de ducha CleanLine, para altura de solado en la entrada de 90–220 mm: d'=50mm - de Geberit

- Propiedad del archivo: CONSTRUNARIO
- Formato: FIEBDC-3/2012
- Programa: Construnario Versión 3.51
- Fecha de los precios: 14/03/2024
- Divisa: EUR

**154150001** Juego de instalación Geberit para canales de ducha CleanLine, para altura de solado en la entrada de 90–220 mm: d'=50mm - de Geberit
Precio: 244.90
Canales de ducha
