# Perfil colector, referencia 154.341.FW.1 de Geberit para sifón de pared para ducha - de Geberit

- Propiedad del archivo: CONSTRUNARIO
- Formato: FIEBDC-3/2012
- Programa: Construnario Versión 3.51
- Fecha de los precios: 14/03/2024
- Divisa: EUR

**154341FW1** u Perfil colector, referencia 154.341.FW.1 de Geberit para sifón de pared para ducha - de Geberit
Precio: 185.20
Aplicación: • Para conducir el agua de la ducha al sifón de pared Geberit para ducha. • Para la instalación en mortero de capa delgada. Características: • Posibilidad de acortamiento como se desee. • Fácil montaje, mantenimiento y limpieza. Código EAN: 4025416499930
