# Embellecedor, referencia 154.339.00.1 de Geberit para sifón de pared, enbaldosable, en varias partes - de Geberit

- Propiedad del archivo: CONSTRUNARIO
- Formato: FIEBDC-3/2012
- Programa: Construnario Versión 3.51
- Fecha de los precios: 14/03/2024
- Divisa: EUR

**154339001** u Embellecedor, referencia 154.339.00.1 de Geberit para sifón de pared, enbaldosable, en varias partes - de Geberit
Precio: 179.50
Aplicación: • Para bastidores para ducha Geberit a partir de abril de 2014. • Para ocupar con varias baldosas. Características: • Extraíble para la limpieza. Suministro: • Soporte de baldosa. • Marco visible. • Filtro anticabello. • Llave Allen. Código EAN: 4025416304579
