# Bastidor Geberit Kombifix para bidé, universal - de Geberit

- Propiedad del archivo: CONSTRUNARIO
- Formato: FIEBDC-3/2012
- Programa: Construnario Versión 3.51
- Fecha de los precios: 14/03/2024
- Divisa: EUR

**457892001** Bastidor Geberit Kombifix para bidé, universal - de Geberit
Precio: 168.00
Geberit Kombifix
