# Bastidor Geberit Kombifix para inodoro suspendido, 106 cm, con cisterna empotrada Omega 12 cm - de Geberit

- Propiedad del archivo: CONSTRUNARIO
- Formato: FIEBDC-3/2012
- Programa: Construnario Versión 3.51
- Fecha de los precios: 14/03/2024
- Divisa: EUR

**110020001** Bastidor Geberit Kombifix para inodoro suspendido, 106 cm, con cisterna empotrada Omega 12 cm - de Geberit
Precio: 334.50
Geberit Kombifix
