# Sifón visto, referencia 152.768.11.1 de Geberit para electrodomésticos, con tapa - de Geberit

- Propiedad del archivo: CONSTRUNARIO
- Formato: FIEBDC-3/2012
- Programa: Construnario Versión 3.51
- Fecha de los precios: 14/03/2024
- Divisa: EUR

**152768111** u Sifón visto, referencia 152.768.11.1 de Geberit para electrodomésticos, con tapa - de Geberit
Precio: 39.20
Información técnica • Altura de sifón 70 mm • Material: plástico Aplicación • Para instalación protegida • Para el montaje visto • Para la conexión de lavadora o lavavajillas Suministro incluye • Sifón antiolores • Envolvente, blanca, 10,5 x 29,5 cm • Toma electrodoméstico ø 19 mm a ø 23 mm • Codo de desagüe • Juntas • Material de fijación Código EAN: 4025416021711
