# Sifón empotrado, referencia 152.234.21.1 de Geberit para electrodomésticos, con una conexión - cromado brillante - de Geberit

- Propiedad del archivo: CONSTRUNARIO
- Formato: FIEBDC-3/2012
- Programa: Construnario Versión 3.51
- Fecha de los precios: 14/03/2024
- Divisa: EUR

**152234211** u Sifón empotrado, referencia 152.234.21.1 de Geberit para electrodomésticos, con una conexión - cromado brillante - de Geberit
Precio: 33.10
Aplicación • Para instalación empotrada. • Para la conexión de lavadora o lavavajillas. Suministro incluye • Sifón empotrado. • Conector angular para manguera ø. 19 mm y ø. 23 mm. • Plafón. • Protección rosca. Código EAN: 4025416665373
