# Juego de sifón empotrado Geberit para dispositivos, con dos conexiones y placa ciega: d'=40mm - de Geberit

- Propiedad del archivo: CONSTRUNARIO
- Formato: FIEBDC-3/2012
- Programa: Construnario Versión 3.51
- Fecha de los precios: 14/03/2024
- Divisa: EUR

**152237001** Juego de sifón empotrado Geberit para dispositivos, con dos conexiones y placa ciega: d'=40mm - de Geberit
Precio: 52.30
Desagües para electrodomésticos
