# Sifón de doble cámara Geberit para conexión de electrodomésticos: d'=48mm, G'=1 ", Gris granito - de Geberit

- Propiedad del archivo: CONSTRUNARIO
- Formato: FIEBDC-3/2012
- Programa: Construnario Versión 3.51
- Fecha de los precios: 14/03/2024
- Divisa: EUR

**252053061** Sifón de doble cámara Geberit para conexión de electrodomésticos: d'=48mm, G'=1 ", Gris granito - de Geberit
Precio: 23.10
Desagües para electrodomésticos
