# Juego de conexiones, referencia 150.247.00.1 de Geberit para bañeras de acrílico con rebosadero - de Geberit

- Propiedad del archivo: CONSTRUNARIO
- Formato: FIEBDC-3/2012
- Programa: Construnario Versión 3.51
- Fecha de los precios: 14/03/2024
- Divisa: EUR

**150247001** u Juego de conexiones, referencia 150.247.00.1 de Geberit para bañeras de acrílico con rebosadero - de Geberit
Precio: 64.60
Aplicación • Para sifones para bañeras acrílicas. Suministro incluye • Extensión de válvula de desagüe con junta tórica. • Tuerca. • Tornillo de ajuste. Código EAN: 4025416073369
